# Erneuerung BW 9-02 Brücke Hembecker Weg West
Angebotsaufforderung (GAEB DA XML 3.2, DA83)
Projekt: 5.2.1...
Währung: EUR
Erstellt mit: GXML Toolbox V3.3 R20220330, ORCA AVA 25.0.5 - Professional Edition 25.00.05, 06.11.2025

## 01 BW 9-02 Hembecker Weg

### Titel 01 Baustelleneinrichtung/Verkehrssicherung

**01.1 Baustelle einrichten Sämtl.LV-Abschn. Zufahrt herst.AN**
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.2 Baustelle räumen Sämtl. LV-Abschn.**
StL-Nr. 1910111201
Baustelle von allen Geräten, Anlagen, Einrichtungen und
dgl. räumen. Benutzte Flächen und Wege entsprechend dem
ursprünglichen Zustand herrichten. Soweit nicht für
bestimmte Leistungen für das Räumen der Baustelle gesonderte Positionen im Leistungsverzeichnis enthalten
sind, gilt die Pauschale
für alle Leistungen sämtlicher Abschnitte des Leistungsverzeichnisses.
Menge: 1,000 Psch

**01.3 Bauzaun aufstellen und entfernen Zaunhöhe 2,0 m Stahlgitter-FT**
StL-Nr. 1910120733
Bauzaun nach Unterlagen des AG einschl. der erforderlichen Tore und Pfosten standsicher aufstellen, während
der Bauzeit vorhalten und unterhalten sowie nach Beendigung der Bauzeit entfernen. 70 v.H. des Preises werden nach Aufstellen, der Rest nach Entfernen des Bauzaunes vergütet.
Zaunhöhe = 2,00 m.
Zaun aus Stahlgitter-Fertigteilen.
Menge: 60,000 m

**01.4 Schutz/Sicherung Kabel und Leitungen**
Schutz und Sicherung sämtlicher im Baubereich
befindlicher
Kabel und Leitungen durch geeignete Maßnahmen nach
statischen und konstruktiven Erfordernissen.
Kabel- und Leitungsbestand nach Unterlagen des AG.
Die Arbeiten sind mit den Betreibern im Vorfeld
abzustimmen.
Menge: 1,000 Psch

**01.5 Verkehrssich. läng. Dauer aufbauen Arbeitsstelle Verk.konzept AG außer Kraft ges. Anordnung Unt. AG**
StL-Nr. 2110510512100199
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Vorhandene Verkehrsschilder außer Kraft setzen wird gesondert vergütet.
Verkehrsrechtliche Anordnung nach Unterlagen des AG
einholen und zugehörige Unterlagen erstellen. Erforderliche Ortsbesichtigungen zur Erstellung der Planunterlagen für die verkehrsrechtliche Anordnung durchführen.
Anfallende Gebühren 'sind einzukalkulieren'
Menge: 1,000 Psch

**01.6 Verkehrssich. läng. Dauer vorhalten wie Vorposition**
StL-Nr. 2110511010
Verkehrssicherung längerer Dauer vorhalten, warten, instand setzen und betreiben. Vorübergehende Verkehrssicherungsmaßnahmen durchführen. Die Kontrolle der Verkehrssicherung wird gesondert vergütet.
Verkehrssicherung wie in Vorposition beschrieben.
Menge: 100,000 d

**01.7 Verkehrssich. läng. Dauer abbauen Verk.konzept AG**
StL-Nr. 211051202000
Verkehrssicherung an Arbeitsstellen längerer Dauer abbauen. Vorübergehende Verkehrssicherungsmaßnahmen
durchführen. Vorübergehende Markierung entfernen,
transportable Lichtsignalanlage, bauliches Leitelement,
mobile Stauwarnanlage, LED-Anzeigetafel und transportable Schutzeinrichtung abbauen werden gesondert
vergütet.
Nach Verkehrskonzept des AG.
Menge: 1,000 Psch

**01.8 Kontrolle d. Verkehrss. an Arb.st. einmal täglich**
StL-Nr. 2110590519
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Dokumentation der Kontrolle 'nach Wahl des AN.
Übergabe arbeitstäglich.'
Menge: 100,000 d

**01.9 Verkehrsschild aufb., abb., vorh. Größe 2 Typ RA2 flach Höhe 2,20 m VZ 250**
StL-Nr. 2110520892210499
Verkehrsschild aufbauen, vorhalten, warten, instand
setzen und abbauen. Aufstellvorrichtung nach statischen
Erfordernissen. Vorübergehende Verkehrssicherungsmaßnahmen durchführen. Die Kontrolle wird gesondert
vergütet.
Verkehrsschild '250'
Größe 2.
Retroreflektierend mit Folie Klasse RA2.
Schild = flach.
Aufstellhöhe über der Verkehrsfläche = 2,20 m.
Einsatzzeit 'gesamte Bauzeit'
Menge: 1,000 St

**01.10 Verkehrsschild aufb., abb., vorh. Größe 2 Typ RA2 flach Höhe 2,20 m VZ 454-10**
StL-Nr. 2110520892210499
Verkehrsschild aufbauen, vorhalten, warten, instand
setzen und abbauen. Aufstellvorrichtung nach statischen
Erfordernissen. Vorübergehende Verkehrssicherungsmaßnahmen durchführen. Die Kontrolle wird gesondert
vergütet.
Verkehrsschild '454-10'
Größe 2.
Retroreflektierend mit Folie Klasse RA2.
Schild = flach.
Aufstellhöhe über der Verkehrsfläche = 2,20 m.
Einsatzzeit 'gesamte Bauzeit'
Menge: 2,000 St

**01.11 Verkehrsschild aufb., abb., vorh. Größe 2 Typ RA2 flach Höhe 2,20 m VZ 454-20**
StL-Nr. 2110520892210499
Verkehrsschild aufbauen, vorhalten, warten, instand
setzen und abbauen. Aufstellvorrichtung nach statischen
Erfordernissen. Vorübergehende Verkehrssicherungsmaßnahmen durchführen. Die Kontrolle wird gesondert
vergütet.
Verkehrsschild '454-20'
Größe 2.
Retroreflektierend mit Folie Klasse RA2.
Schild = flach.
Aufstellhöhe über der Verkehrsfläche = 2,20 m.
Einsatzzeit 'gesamte Bauzeit'
Menge: 2,000 St

**01.12 Verkehrsschild aufb., abb., vorh. Größe 2 Typ RA2 flach Höhe 2,20 m VZ 457.2**
StL-Nr. 2110520892210499
Verkehrsschild aufbauen, vorhalten, warten, instand
setzen und abbauen. Aufstellvorrichtung nach statischen
Erfordernissen. Vorübergehende Verkehrssicherungsmaßnahmen durchführen. Die Kontrolle wird gesondert
vergütet.
Verkehrsschild '457.2'
Größe 2.
Retroreflektierend mit Folie Klasse RA2.
Schild = flach.
Aufstellhöhe über der Verkehrsfläche = 2,20 m.
Einsatzzeit 'gesamte Bauzeit'
Menge: 2,000 St

**01.13 Verkehrsschild aufb., abb., vorh. Größe 2 Typ RA2 flach Höhe 2,20 m VZ 357-50**
StL-Nr. 2110520892210499
Verkehrsschild aufbauen, vorhalten, warten, instand
setzen und abbauen. Aufstellvorrichtung nach statischen
Erfordernissen. Vorübergehende Verkehrssicherungsmaßnahmen durchführen. Die Kontrolle wird gesondert
vergütet.
Verkehrsschild '357-50'
Größe 2.
Retroreflektierend mit Folie Klasse RA2.
Schild = flach.
Aufstellhöhe über der Verkehrsfläche = 2,20 m.
Einsatzzeit 'gesamte Bauzeit'
Menge: 2,000 St

**01.14 Verkehrsschild aufb., abb., vorh. Größe 2 Typ RA2 flach Höhe 2,20 m VZ 1004-32**
StL-Nr. 2110520892210499
Verkehrsschild aufbauen, vorhalten, warten, instand
setzen und abbauen. Aufstellvorrichtung nach statischen
Erfordernissen. Vorübergehende Verkehrssicherungsmaßnahmen durchführen. Die Kontrolle wird gesondert
vergütet.
Verkehrsschild '1004-32, Ende in 150 m'
Größe 2.
Retroreflektierend mit Folie Klasse RA2.
Schild = flach.
Aufstellhöhe über der Verkehrsfläche = 2,20 m.
Einsatzzeit 'gesamte Bauzeit'
Menge: 2,000 St

**01.15 Verkehrsschild aufb., abb., vorh. Größe 2 Typ RA2 flach Höhe 2,20 m VZ 460-10**
StL-Nr. 2110520892210499
Verkehrsschild aufbauen, vorhalten, warten, instand
setzen und abbauen. Aufstellvorrichtung nach statischen
Erfordernissen. Vorübergehende Verkehrssicherungsmaßnahmen durchführen. Die Kontrolle wird gesondert
vergütet.
Verkehrsschild '460-10'
Größe 2.
Retroreflektierend mit Folie Klasse RA2.
Schild = flach.
Aufstellhöhe über der Verkehrsfläche = 2,20 m.
Einsatzzeit 'gesamte Bauzeit'
Menge: 2,000 St

**01.16 Verkehrsschild aufb., abb., vorh. Größe 2 Typ RA2 flach Höhe 2,20 m VZ 460-20**
StL-Nr. 2110520892210499
Verkehrsschild aufbauen, vorhalten, warten, instand
setzen und abbauen. Aufstellvorrichtung nach statischen
Erfordernissen. Vorübergehende Verkehrssicherungsmaßnahmen durchführen. Die Kontrolle wird gesondert
vergütet.
Verkehrsschild '460-20'
Größe 2.
Retroreflektierend mit Folie Klasse RA2.
Schild = flach.
Aufstellhöhe über der Verkehrsfläche = 2,20 m.
Einsatzzeit 'gesamte Bauzeit'
Menge: 1,000 St

**01.17 Verkehrsschild aufb., abb., vorh. Größe 2 Typ RA2 flach Höhe 2,20 m VZ 460-30**
StL-Nr. 2110520892210499
Verkehrsschild aufbauen, vorhalten, warten, instand
setzen und abbauen. Aufstellvorrichtung nach statischen
Erfordernissen. Vorübergehende Verkehrssicherungsmaßnahmen durchführen. Die Kontrolle wird gesondert
vergütet.
Verkehrsschild '460-30'
Größe 2.
Retroreflektierend mit Folie Klasse RA2.
Schild = flach.
Aufstellhöhe über der Verkehrsfläche = 2,20 m.
Einsatzzeit 'gesamte Bauzeit'
Menge: 1,000 St

**01.18 Absp.g.,Warneinr. aufb. u. abb. Vorw.Blinkleuchte Typ RA2 3 Strah.eins.gelb Versorg. Wahl AN**
StL-Nr. 21105405092301
Absperrgerät oder Warneinrichtung betriebsfertig aufbauen und abbauen. Vorhalten, Kontrolle, Wartung, In-
standsetzung und Betreiben werden gesondert vergütet.
Vorübergehende Verkehrssicherungsmaßnahmen durchführen.
70 v. H. des Preises werden nach betriebsfertigem Aufbau, der Rest nach Abbau vergütet.
Vorwarn-Blinkleuchte.
Mit retroreflektierender Folie Klasse RA2.
Mit 3 Richtstrahlern einseitig, gelbes Dauerlicht, WL1.
Energieversorgung nach Wahl des AN.
Menge: 2,000 St

**01.19 Absp.g.,Warneinr. aufb. u. abb. Vorw.Blinkleuchte Typ RA2 5 Strah.eins. rot Versorg. Wahl AN**
StL-Nr. 21105405092401
Absperrgerät oder Warneinrichtung betriebsfertig aufbauen und abbauen. Vorhalten, Kontrolle, Wartung, In-
standsetzung und Betreiben werden gesondert vergütet.
Vorübergehende Verkehrssicherungsmaßnahmen durchführen.
70 v. H. des Preises werden nach betriebsfertigem Aufbau, der Rest nach Abbau vergütet.
Vorwarn-Blinkleuchte.
Mit retroreflektierender Folie Klasse RA2.
Mit 5 Richtstrahlern einseitig, rotes Dauerlicht, WL1.
Energieversorgung nach Wahl des AN.
Menge: 2,000 St

### Titel 02 Wasserhaltung

**02.1 Einfache Pumpenanlage einrichten**
StL-Nr. 2110910195901900
Einfache Pumpenanlage für offene Wasserhaltung zum Trockenlegen und Freihalten der Baugrube von Wasser sowie
zum Ableiten des geförderten Wassers einrichten. Pumpensumpf nach Wahl des AN herstellen. Der Einsatz umfasst das betriebsbereite Aufbauen innerhalb einer Baugrube, das Abbauen sowie das Herstellen und Beseitigen
der Ableitung zum Vorfluter nach Unterlagen des AG.
Vorhalten und Betreiben werden gesondert vergütet.
Baugrube 'Bauwerk'
Förderdurchfluss über 100 bis 150 m3/h.
Förderhöhe 'ca. 3,00 m'
Ableitung mittels Schlauchleitung herstellen.
Entfernung 'ca. 15,00 m inkl. Ableitung in den
Iserbach'
Menge: 4,000 St

**02.2 Einfache Pumpenanlage vorhalten**
StL-Nr. 211091059010
Einfache Pumpenanlage für offene Wasserhaltung einschließlich Pumpensumpf und Ableitung zum Vorfluter
betriebsbereit vorhalten.
Abgerechnet wird nach Kalendertagen.
Baugrube 'Bauwerk'
Ableitung mittels Schlauchleitung.
Menge: 80,000 d

**02.3 Einfache Pumpenanlage betreiben**
StL-Nr. 211091099100
Einfache Pumpenanlage für offene Wasserhaltung betreiben.
Abgerechnet wird nach Kalendertagen.
Baugrube 'Bauwerk'
Ableitung mittels Schlauchleitung.
Menge: 80,000 d

**02.4 Fangedamm als Erdamm herst. Boden u. liefern Boden u. anschl. verwerten**
Fangedamm mit geeignetem Material, wie z.B.
Mineralgemisch
0-100 mit 30% Lehmanteil zwischen beidseitigen Ufern
herstellen, vorhalten, unterhalten.
Hydraulische und bautechnische Erfordernisse nach
Unterlagen
des AG.
Boden liefern.
Höhe ca. 1,70 m, Breite Dammkrone mind. 0,60 m, Länge
Dammkrone ca. 3,50 m.
Nach Abschluss der Baumaßnahme Fangedamm wieder
ausbauen und beseitigen. Boden nach Abschluss der
Wasserhaltung nach Wahl des AN verwerten.
Abgerechnet wird nach Auftragsprofilen.
Menge: 2,000 St

**02.5 Siebdruckplatte 2,5 m x 1,7 m, 30 mm stark liefern**
Siebdruckplatte 2,5 m x 1,7 m, 30 mm stark liefern und
mit dem
provisorischen Rohr DN 1000 einbauen. Die
Siebdruckplatte ist
mittig mit einem Loch für das gewählte Rohr der
Stahlleitung DN
800 zu versehen. Der genaue Durchmesser muss dem
Durchmesser der Rohrleitung entsprechen. Die
Siebdruckplatte
wird vor Einbau der Rohrleitung auf das Rohrendstück
geschoben und ist im Zuge des Einbaus der Rohrleitung
an den
Fangedamm auszurichten.
Menge: 2,000 St

**02.6 Stahlrohrleitung DN800 für das Umleiten des Gewässers**
Liefern und Einbauen einer Stahlrohrleitung DN800 für
das
Umleiten des Iserbach, nach statisch und konstruktiven
Erfordernissen. Bei der Verwendung von mehreren
Rohrstücken sind die Muffenverbindungen biegesteif
auszuführen. Erforderliche Erdarbeiten ausführen.
Leitung auf Höhe der Gewässersohle nach Wahl des AN, in
Abhängigkeit von Rohrmaterial und Wanddicke,
unterstützen.
Nach Abschluss der Baumaßnahme ist die Leitung komplett
wieder zu entfernen. Der Rückbau wird nicht gesondert
vergütet.
Stahlgüte: S235
Rohrdurchmesser: DN800
Rohrlänge: 15,0 - 20,0 m
Menge: 18,000 m

**02.7 Sedimentsperre einbauen, unterhalten u. beseitigen**
Sedimentsperre bestehend aus Strohball mit
Vliesummantelung
auf der Gewässersohle einbauen, während der Bauzeit
unterhalten und nach Beendigung der Baumaßnahme
beseitigen.
Menge: 1,000 Psch

**02.8 Ölsperre einbauen, unterhalten u. beseitigen**
Ölsperre unterwasserseitig einbauen, während der
Bauzeit
unterhalten und nach Beendigung der Baumaßnahme
beseitigen.
Menge: 1,000 Psch

### Titel 03 Baugelände abräumen / Abbrucharbeiten

**03.1 Verkehrsschild abbauen u. seitlich lagern Fundament abbrechen**
StL-Nr. 2113001110051990
Verkehrsschild ggf. mit Aufstellvorrichtung abbauen.
Schildgröße bis 1,1 m2.
Aufstellvorrichtung = Rohrpfosten, DU bis 76,1 mm abbauen.
Fundament entfernen.
Schild '1x "12t" + 1x "Hembecker Weg"; 1x "12t"'
Abgebaute Stoffe '= Schild und Pfosten: wieder
verwendbare
Stoffe säubern, fördern und seitlich lagern.
Restliches Abbruchgut nach Wahl des AN verwerten.'
Menge: 2,000 St

**03.2 Mauerwerk abbrechen Flügelwände und Mauer**
Mauerwerk nach Unterlagen des AG abbrechen. Abgerechnet
wird das abgebrochene Mauerwerk, wobei Öffnungen und
Nischen bis zu 0,5 m3 Einzelgröße und Schlitze bis zu
0,1 m3/m übermessen werden.
Bauteil Bestands-Flügelwände + Mauer anliegerseitig
Mauerwerk Naturstein unregelmäßig verlegt,
lose und teilweise vermörtelt.
Entsorgung sämtliche Steine und übriges Abbruchgut nach
Wahl des AN. Kosten der Abfallentsorgung trägt der AN.
Materialklasse nach EBV = BM-0* oder BG-0*.
Gelösten Abfall an Anfallstelle laden.
Menge: 7,250 m3

**03.3 Zaun Anlieger Nord aufnehmen u. lagern**
StL-Nr. 2112810191219009
Zaun aufnehmen, einschließlich Verstrebungen.
Zaun 'Drahtgitterzahn mit Stahlelementen
verziert 50x150 cm,
aufnehmen, fördern und seitl. lagern'
Zaunhöhe bis 1,00 m.
Pfosten aus Stahl.
Pfostenabstand bis 2,00 m.
Pfosten 'Fundament abbrechen. Abbruchgut nach
Wahl des AN verwerten'
Material 'Stahl, verzinkt und pulverbeschichtet'
Menge: 7,000 m

**03.4 Zaun Anlieger Süd aufnehmen u. lagern**
StL-Nr. 2112810192229009
Zaun aufnehmen, einschließlich Verstrebungen.
Zaun 'Doppelstabmattenzaun mit Sichtschutzstreifen,
aufnehmen, fördern und seitl. lagern.'
Zaunhöhe über 1,00 bis 1,50 m.
Pfosten aus Stahl.
Pfostenabstand über 2,00 bis 3,00 m.
Pfosten 'Fundament abbrechen. Abbruchgut nach
Wahl des AN verwerten.'
Material 'Stahl, verzinkt und pulverbeschichtet'
Menge: 6,500 m

**03.5 Fundament Straßenlaterne abbrechen**
Fundament, Stahlbeton, der Straßenlaterne abbrechen.
Abmessungen ca. 50x50x80 cm. Abbruchgut nach Wahl des
AN verwerten.
Straßenlaterne mit Mast aus verzinktem Stahl wird
durch den
Betreiber zurückgebaut. Die Leitungen werden durch den
Betreiber außer Betrieb genommen.
Menge: 1,000 St

**03.6 Geländer abbauen Brücke**
StL-Nr. 211213031109
Geländer nach Unterlagen des AG abbauen und nach Wahl
des AN verwerten.
Abgerechnet wird nach Länge des Handlaufs zwischen den
Achsen der Endpfosten bzw. Endstäbe.
Geländer für Brücke.
Material = Stahl.
Pfosten 'Stahl, verzinkt
inkl. Füße und Verankerung im Bauwerk.'
Menge: 14,000 m

**03.7 Holzgeländer abbauen neben Brücke**
StL-Nr. 211213039313
Geländer nach Unterlagen des AG abbauen und nach Wahl
des AN verwerten.
Abgerechnet wird nach Länge des Handlaufs zwischen den
Achsen der Endpfosten bzw. Endstäbe.
Geländer 'Holzaun mit Zaunlatten halbrund d=12 cm'
Material = Holz.
Höhe des Geländers 1000 mm.
Pfosten ausbauen.
Menge: 9,000 m

**03.8 Baum im Bestand fällen DU über 0,1-0,3 m**
StL-Nr. 21107634910101
Baum im Bestand fällen. Verbleibenden Bestand schonen.
Schnittstelle höchstens 0,25 m über dem Erdboden.
Entnahme 'aus dem Uferbereich.
Wurzelstock vollständig entfernen.'
Durchmesser über 0,10 bis 0,30 m.
Stammholz nach Wahl des AN verwerten.
Schlagabraum nach Wahl des AN verwerten.
Menge: 2,000 St

**03.9 Strauchbestand roden Höhe bis 2 m**
StL-Nr. 24106010190101
Strauchbestand und sonstiger Aufwuchs bis 0,10 m Stammdurchmesser, in 1,00 m Höhe über dem Erdboden gemessen,
mit Wurzelwerk roden. Abrechnung nach Fläche der
größten Ausdehnung des Strauchwerks.
Mittlere Höhe bis 2,00 m.
Neigung der Rodungsfläche '>1:3'
Wurzelstöcke nach Wahl des AN verwerten.
Schlagabraum nach Wahl des AN verwerten.
Menge: 130,000 m2

**03.10 Abbruchkante bitumöser Befestigung herstellen**
StL-Nr. 231130382105
Asphaltbefestigung geradlinig trennen.
im Anbaubereich quer zur Fahrbahnachse,
Trennen durch Schneiden.
Dicke der Asphaltbefestigung über 18 bis 24 cm.
Menge: 18,000 m

**03.11 Asphaltbefestigung aufnehmen**
StL-Nr. 2311302899409903
Asphaltbefestigung aufbrechen und aufnehmen.
Fläche 'Überbau und Fahrbahn'
Einschließlich Unterlage 'Straßenoberbau'
Dicke der Asphaltbefestigung über 12 cm bis 18 cm.
Gesamtaufbruchtiefe 'ca. 15 cm'
Aufbruchstücke 'nach Wahl des AN zerkleinern'
Aufbruchgut nach Wahl des AN verwerten.
Menge: 79,000 m2

**03.12 Straßenoberbau aufnehmen u. beseitigen**
StL-Nr. 24112006199099
Schicht ohne Bindemittel aufnehmen.
Schicht aus frostunempfindlichem Baustoff oder Baustoffgemisch.
Dicke 'i.M. ca. 30 cm'
Fläche 'Fahrbahn inkl. Fahrbahn auf Überbau'
Baustoffgemisch 'aus natürlicher Gesteinskörnung.
Material nach Wahl des AN verwerten.'
Menge: 60,000 m2

**03.13 Bordstein aufnehmen. Tiefbord Beton**
StL-Nr. 23115031210200
Bordstein aufnehmen.
Bordstein = Tiefbordstein aus Beton, Höhe bis 30 cm.
Fundament aus Beton, bis 10 cm dick, aufbrechen.
Sämtliche Steine und übriges Aufbruchgut nach Wahl des
AN verwerten.
Menge: 16,000 m

**03.14 Pflaster Anlieger aufnehmen**
StL-Nr. 23115011212200
Pflasterdecke mit Pflastersteinen aus Beton aufnehmen.
Aufnehmen der Tragschicht wird gesondert vergütet.
Pflasterstein ca. 8 cm dick.
Mit Fugenfüllung aus ungebundenem Fugenmaterial.
Bettung aus hydraulisch gebundenem Bettungsmörtel.
Steine innerhalb der Baustelle fördern und lagern.
Übriges Aufbruchgut nach Wahl des AN verwerten.
Menge: 15,000 m2

**03.15 Aufsatz f. Straßenablauf ausbauen**
StL-Nr. 221105081002
Aufsatz für Straßenablauf freilegen und ausbauen.
Umgebende Fläche = Pflaster bzw. Plattenbelag.
Aufsatz säubern und innerhalb der Baustelle lagern.
Restliche Ausbaustoffe nach Wahl des AN verwerten.
Menge: 2,000 St

**03.16 Böschungssicherung aus Mauerwerk, Beton und Bruchstein abbrechen**
StL-Nr. 1521000499090209
Flächensicherung abbrechen einschließlich des Abbruchs
aller Sicherungsbauteile und aller Trennschnitte (z.B.
von Geotextil, Unterbau, Bauwerke etc.).
Abgerechnet wird die vorher aufgemessene Fläche.
Sicherung = 'Mauerwerks- bzw. Betonwand'
Gesamtdicke = '50-100 cm'
im Bereich wechselnder Wasserstände,
Abbruchgut 'nach Wahl des AN verwerten.'
Menge: 17,600 m2

**03.17 Beton abbrechen Überbau Stahlbeton Verw. u. Nachweis**
Beton nach Unterlagen des AG abbrechen.
Bauteil = Überbau.
Material = Stahlbeton.
Abbruchgut nach Wahl des AN verwerten.
Menge: 42,000 t

**03.18 Mauerwerk abbrechen Widerlager Naturstein**
Mauerwerk nach Unterlagen des AG abbrechen. Abgerechnet
wird das abgebrochene Mauerwerk, wobei Öffnungen und
Nischen bis zu 0,5 m3 Einzelgröße und Schlitze bis zu
0,1 m3/m übermessen werden.
Bauteil = Widerlager.
Mauerwerk aus Naturstein.
Entsorgung sämtliche Steine und übriges Abbruchgut nach
Wahl des AN. Kosten der Abfallentsorgung trägt der AN.
Materialklasse nach EBV = BM-0* oder BG-0*.
Gelösten Abfall an Anfallstelle laden.
Menge: 18,000 m3

**03.19 Mauerwerk abbrechen Gewölbe Naturstein**
Mauerwerk nach Unterlagen des AG abbrechen. Abgerechnet
wird das abgebrochene Mauerwerk, wobei Öffnungen und
Nischen bis zu 0,5 m3 Einzelgröße und Schlitze bis zu
0,1 m3/m übermessen werden.
Bauteil Gewölbe über Iserbach
Mauerwerk aus Naturstein.
Entsorgung sämtliche Steine und übriges Abbruchgut nach
Wahl des AN. Kosten der Abfallentsorgung trägt der AN.
Materialklasse nach EBV = BM-0* oder BG-0*.
Gelösten Abfall an Anfallstelle laden.
Menge: 20,000 m3

### Titel 04 Erdbau

**04.1 Oberboden abtragen und andecken**
Oberboden ggf. einschließlich Vegetationsdecke abtragen
und profilgerecht wieder andecken einschließlich erforderlicher Zwischenlagerung auf Flächen nach Wahl des
AN. Beschreibung der Homogenbereiche nach Unterlagen
des AG.
Dicke des Abtrages über 10 bis 30 cm.
Andeckung auf Fläche im Böschungsbereich - Neigung 1:3
Dicke der Andeckung über 5 bis 15 cm.
Abrechnung nach Auftragsprofilen.
Menge: 90,000 m2

**04.2 Überschüssigen Oberboden verwerten**
Überschüsseigen Oberboden ggf. einschließlich
Vegetationsdecke nach Wahl des AN verwerten.
Beschreibung der Homogenbereiche nach Unterlagen
des AG.
Abrechnung nach Auftragsprofilen.
Menge: 5,000 m3

**04.3 Rasenansaat**
StL-Nr. 21107202092410
Rasenansaat mit RSM herstellen. Saatgut ohne Entmischung ausbringen, einarbeiten und andrücken.
Fläche 'Zwischen Böschungsbefestigung mit
Wasserbausteinen
und befestigem Gelände.'
Feinplanum herstellen.
Saatgutmenge = 20 g/m2.
Regelsaatgutmischung (RSM) 7.1.1 Landschaftsrasen -
Standard ohne Kräuter.
Menge: 65,000 m2

**04.4 Rasenansaat geneigte Flächen**
StL-Nr. 21107202292410
Rasenansaat mit RSM herstellen. Saatgut ohne Entmischung ausbringen, einarbeiten und andrücken.
Neigung der Fläche steiler 1:3.
Fläche 'Zwischen Böschungsbefestigung mit
Wasserbausteinen
und befestigem Gelände.'
Feinplanum herstellen.
Saatgutmenge = 20 g/m2.
Regelsaatgutmischung (RSM) 7.1.1 Landschaftsrasen -
Standard ohne Kräuter.
Menge: 5,000 m2

**04.5 Ausbau Sohlsubstrat der Gewässersohle**
Sohlsubstrat aus Gewässersohle aufnehmen, d= 50 cm,
nach
Abbruch vorh. Überbaus und vor Einrichtung
Wasserhaltung
ausbauen, seitl. lagern und nach Fertigstellung der
neuen
Widerlager wieder einbauen.
inkl. aller erforderlichen Erdarbeiten und Materialien.
Menge: 25,000 m3

**04.6 Suchgraben herstellen**
StL-Nr. 2490653591
Suchgraben herstellen.
Aushub zur Wiederverwendung seitlich lagern.
Vorschriften der Versorgungsunternehmen beachten.
Wasserhaltung bis zu einer Pumpenleistung
von 10 m3 Fördermenge bei 5 m Förderhöhe
je Stunde und Haltung ausführen.
Wasser schadlos ableiten.
Gelagerten Boden einbauen und verdichten.
Homogenbereich 'nach Unterlagen AG.
Grabenbreite bis 1,00 m.'
Grabentiefe bis 1,75 m.
Verbau entsprechend statischen und konstruktiven
Erfordernissen herstellen, vorhalten und von der
Baustelle entfernen.
Menge: 10,000 m

**04.7 Baugrube herstellen Homogenbereich Bauteil**
StL-Nr. 24108107919459
Baugrube nach Unterlagen des AG herstellen.
Beschreibung der Homogenbereiche nach Unterlagen des
AG. Verbau wird gesondert vergütet.
Homogenbereiche 'Bauteil'
Baugrube für gesamtes Bauwerk.
Baugrubentiefe '0 bis 2,30 m.'
Materialwerte nach EBV = BM-F1
Aushub nach Wahl des AN verwerten.
Abrechnung 'nach Abtragsprofil'
Menge: 180,000 m3

**04.8 Baugrube herstellen Homogenbereich B**
StL-Nr. 24108107919259
Baugrube nach Unterlagen des AG herstellen.
Beschreibung der Homogenbereiche nach Unterlagen des
AG. Verbau wird gesondert vergütet.
Homogenbereiche 'B'
Baugrube für gesamtes Bauwerk.
Baugrubentiefe '1,50 bis 4,00 m.'
Materialwerte nach EBV = BM-0*
Aushub nach Wahl des AN verwerten.
Abrechnung 'nach Abtragsprofil'
Menge: 106,000 m3

**04.9 Folie Böschungsoberfläche liefern, einbauen und beseitigen**
Böschungen der Baugrube im Übergangsbereich mit
wasserdichter Baufolie nach Wahl des AN
vor witterungsbedingtem Aufweichen schützen.
Folie windsicher befestigen und während der Bauzeit
unterhalten. Folie nach Abschluss der Arbeiten
aufnehmen und
einer Verwertung nach Wahl des AN zuführen.
Menge: 110,000 m2

**04.10 Boden als Füllboden einbauen**
StL-Nr. 1620525196090001
Boden nach Leistungsbeschreibung als Bauwerkshinterfüllung oder in Baugrube einbauen und verdichten.
Boden = 'Einbau gem. RIZ Was 7.
geeignetes Füllmaterial nach ZTV E-StB.'
Boden liefern
Verdichten 'Ev2 = 45 MPa'
Abgerechnet wird nach Abtragsprofilen.
Menge: 16,000 m3

**04.11 Gerät für Kontrollprüf. stellen Gegengewicht Probenahme AN**
StL-Nr. 162052701399
Gerät für Kontrollprüfungen stellen:
Gegengewicht für Plattendruckversuch nach DIN 18 134
Die Probenahme wird vom AN unter Aufsicht des AG
durchgeführt und die entnommene Probe dem AG versandfertig übergeben.
Leistungsumfang 'In den EP ist die
Bereitstellung der Geräte,
einschl. An- und Abfuhr einzurechnen.
Die Versuche ersetzen nicht die Überprüfung im
Rahmen der Eigenüberwachung.'
Versuchsort 'an einer von AG festgelegten Stelle'
Menge: 3,000 St

**04.12 Verfüllung Widerlager**
StL-Nr. 241063309901
Baustoff für Bodenaustausch profilgerecht
einbauen und verdichten einschließlich ggf. erforderlicher Wasserzugabe. Boden bzw. Fels lösen und verwerten
wird gesondert vergütet.
Baustoff 'z.B. Hartsteinbrüche der Körnungen 0/32 mm
bis 0/56 mm mit weniger als 5 Gew.-% Feinanteil.
Verdichtungsgrad ist mittels Rammsondierung
zu prüfen D = 100% einfache Proctordichte.'
Baustoff 'liefern u. ggf. lagern'
Abrechnung nach Auftragsprofilen
Menge: 210,000 m3

**04.13 Gerät für Kontrollprüf. stellen Gegengewicht Probenahme AN**
StL-Nr. 162052701399
Gerät für Kontrollprüfungen stellen:
Gegengewicht für Plattendruckversuch nach DIN 18 134
Die Probenahme wird vom AN unter Aufsicht des AG
durchgeführt und die entnommene Probe dem AG versandfertig übergeben.
Leistungsumfang 'In den EP ist die
Bereitstellung der Geräte,
einschl. An- und Abfuhr einzurechnen.
Die Versuche ersetzen nicht die Überprüfung im
Rahmen der Eigenüberwachung.'
Versuchsort 'an einer von AG festgelegten Stelle'
Menge: 3,000 St

**04.14 Sohlsubstrat für Gewässersohle liefern u. einbauen**
Sohlsubstrat als Steinschüttung, Granitschotter 50/150
mm
liefern und in der Gewässersohle einbauen.
Menge: 25,000 m3

**04.15 Wasserbausteine liefern u. einbauen**
Böschungsbefestigung mit Wasserbausteinen herstellen,
auf
Bettung aus Beton, mind. C12/15, Expositionsklasse XF2,
Konsistenzklasse F1.
Dicke: mind. 10 cm, Streifen entlang des Ufers i.M. 1
- 1,5 m
breit.
Material: Grauwacke, Diabas oder Hartkalkstein.
Frostbeständiges und rissfreies Material zur Baustelle
liefern.
Nachweis der Frostbeständigkeit (Prüfzertifikat) ist
nach
Auftragsvergabe vorzulegen.
Kantenlänge (längste Diagonale) ca. 0,40 - 0,60 m.
Steingewicht bis 250 kg
Fugen mit Fertigzementmörtel verfüllen,
frost-/tausalzbeständig,
Konsistenzklasse F3.
Abgerechnet wird über Ansichtsfläche der
Böschungssicherung.
Menge: 24,000 m2

**04.16 Rohr einbauen DN 100**
StL-Nr. 21111319191999
Rohrleitung aus nichtrostendem Stahl, Werkstoff-Nr.
1.4571, längsgeschweißt, für Brückenentwässerung aus
muffenlosen Rohren und Formstücken einschließlich Reinigungsöffnungen, Verankerungen, Aufhängungen, Aussteifungen, Unterstützungen und Anschlüssen entsprechend
statischen und konstruktiven Erfordernissen nach Unterlagen des AG herstellen. Abgerechnet wird nach Länge in
der Achse der Rohrleitung.
Einbauort = Überbau.
Rohr DN/ID '100'
Wanddicke = 2 mm.
Oberfläche 'unbehandelt'
Verankerung 'in Widerlagerwand Nord und Süd.
Ende mit Froschklappe.'
Menge: 2,000 m

### Titel 05 Bauwerk

**05.1 Beton f. Sauberkeitsschicht herst. C12/15 X0**
StL-Nr. 221183282109
Beton für Sauberkeitsschicht einschließlich ggf. erforderlicher Schalung nach Unterlagen des AG herstellen.
Ggf. erforderliche Schalung vorhalten und beseitigen.
Druckfestigkeitsklasse C12/15.
Expositionsklasse X0.
Dicke '10 cm'
Menge: 23,000 m2

**05.2 Duktile Rammpfähle herstellen**
Liefern und Rammen von Duktilen Rammpfählen mit
bauaufsichtlicher Zulassung Ø118 x 7,5 und Verfüllen
des
Pfahlschaftes mit Verpressmörtel der Festigkeitsklasse
C 25/30.
Einmaliges Abschneiden des Duktilpfahls auf OK
Rammplanum
inklusive. Die Abrechnung erfolgt von OK
fertiggestellter Pfahl
bis UK fertiggestellter Pfahl gemäß Rammprotokoll.
Geräte- und Materialkosten sind in dieser Position mit
einzukalkuliern.
Menge: 140,000 m

**05.3 Pfahlkopf an UK Fundament ausbilden**
Liefern und Versetzen der erforderlichen
Pfahlkopfplatte aus
duktilem Guss mit bauaufsichtlicher Zulassung in der
Abmessung mind. 200/200 mm und erforderlichen Stärke
mind.
20 mm. Alternativ Ausführung als Stahlplatte aus Stahl
S355
(inkl. Fixierungsdorn) in der Abmessung 200/200/30 mm.
Menge: 12,000 St

**05.4 Bew. Beton herst. Fundament Stahlbeton C30/37**
StL-Nr. 22118318114900
Bewehrten Beton in Schalung nach Unterlagen des AG herstellen. Schalung, Bewehrung und Traggerüst der Bemessungsklasse B werden gesondert vergütet.
Bauteil = Fundament.
Art der Verwendung = Stahlbeton.
Druckfestigkeitsklasse C30/37.
Expositionsklasse 'XC4, XD2, XF2, WA'
Menge: 12,000 m3

**05.5 Bew. Beton herst. Widerlager Stahlbeton C30/37**
StL-Nr. 2211831321490000
Bewehrten Beton einschließlich Schalung nach Unterlagen
des AG herstellen. Schalung vorhalten und beseitigen.
Bewehrung und Traggerüst der Bemessungsklasse B werden
gesondert vergütet.
Bauteil = Widerlager.
Art der Verwendung = Stahlbeton.
Druckfestigkeitsklasse C30/37.
Expositionsklasse 'XC4, XD2, XF2, WA'
Menge: 19,000 m3

**05.6 Bew. Beton herst. Flügelwände Stahlbeton C30/37**
StL-Nr. 2211831391490000
Bewehrten Beton einschließlich Schalung nach Unterlagen
des AG herstellen. Schalung vorhalten und beseitigen.
Bewehrung und Traggerüst der Bemessungsklasse B werden
gesondert vergütet.
Bauteil 'Flügelwände'
Art der Verwendung = Stahlbeton.
Druckfestigkeitsklasse C30/37.
Expositionsklasse 'XC4, XD2, XF2, WA'
Menge: 7,000 m3

**05.7 Betonfertigteile einbauen Überbau FT Stahlbeton C35/45**
StL-Nr. 2211851341490000
Bewehrte Betonfertigteile entsprechend statischen und
konstruktiven Erfordernissen nach Unterlagen des AG
herstellen und einbauen.
Bauteil = Überbau.
Fertigteile aus Stahlbeton.
Druckfestigkeitsklasse C35/45.
Expositionsklasse 'XC4, XD1, XF2, WA
Oberfläche: rau'
Menge: 6,000 m3

**05.8 Platten aus Faserbeton mit Dichtprofilen liefern u. einbauen**
Platten aus Faserbeton mit Dichtprofilen liefern und
einbauen, Abdeckung der Fuge zwischen den
Überbau-Fertigteilen.
Breite = 15 cm, Dicke = 1,5 cm.
Menge: 18,000 m

**05.9 Bew. Beton einschl. Schalung herst. Überbau Stahlbeton C35/45 inkl. Abscheiben**
StL-Nr. 2211831341590002
Bewehrten Beton einschließlich Schalung nach Unterlagen
des AG herstellen. Schalung vorhalten und beseitigen.
Bewehrung und Traggerüst der Bemessungsklasse B werden
gesondert vergütet.
Bauteil = Überbau.
Art der Verwendung = Stahlbeton.
Druckfestigkeitsklasse C35/45.
Expositionsklasse 'XC4, XD1, XF2, WA'
Oberfläche maschinell abscheiben.
Menge: 9,000 m3

**05.10 Abschlussprofil gem. RIZ Abs 4 liefern und einbauen**
Abschlussprofil gem. RIZ Abs 4 liefern und in Aufbeton
der
Stb.-Platte im Fahrbahnbereich einbauen.
Werkstoffe: T90 nach DIN 1024 (3.82), Ankerblech und
Haken
aus S 235 JR
Korrosionsschutz: Feuerverzinkt nach ZTV-ING 4-3 Profil
liefern, und in die Randschalung einbauen,
Lufteinschlüsse
beim Betonieren vermeiden, Profillänge ca. 6,00 m.
Menge: 12,000 m

**05.11 Neigungswechsel ausbilden, Zulage**
Neigungswechsel gem. Plan in Oberfläche des Aufbetons
ausbilden.
Als Zulage zum Einbau des Ortbetons.
Menge: 3,700 m

**05.12 Bew. Beton herst., Schalung gesond. Kappe Stahlbeton C30/37**
StL-Nr. 22118318514901
Bewehrten Beton in Schalung nach Unterlagen des AG herstellen. Schalung, Bewehrung und Traggerüst der Bemessungsklasse B werden gesondert vergütet.
Bauteil = Kappe.
Art der Verwendung = Stahlbeton.
Druckfestigkeitsklasse C30/37.
Expositionsklasse 'XC4, XD3, XF4, WA, LP
Kappe herstellen gem. RIZ Kap 6. bzw. gem RIZ Kap 7.'
Oberfläche mit Besenstrich (Rosshaar) versehen.
Menge: 4,000 m3

**05.13 Betonstahl liefern, schneiden und einbauen Ortbeton**
StL-Nr. 2211821399
Betonstahl entsprechend statischen und konstruktiven
Erfordernissen einbauen.
Bauteil 'Fundamente, Widerlager, Flügelwände,
Überbau und Kappen'
Stahlsorte 'B 500B'
Menge: 7,000 t

**05.14 Betonstahl einbauen FT**
StL-Nr. 2211821399
Betonstahl entsprechend statischen und konstruktiven
Erfordernissen einbauen.
Bauteil 'Fertigteil'
Stahlsorte 'B 500B'
Menge: 1,000 t

**05.15 Hohlkehle aus Mörtel herstellen**
Hohlkehle herstellen, in Innenecken
bzw. Widerlagerwand Fundamentanschluss,
Fläche waagerecht (bis 2 % geneigt),
mit kunststoffmodifiziertem
Instandsetzungsbeton/-mörtel (RM),
einschl. Haftbrücke,
Kehlradius 40-60 mm,
anpassen an Wand.
Menge: 45,000 m

**05.16 Dichtungssch. aus 1 Bitbahn herst.**
StL-Nr. 221231239090
Dichtungsschicht aus einer Bitumen-Schweißbahn gemäß
ZTV-ING, Teil 76, Abschnitt 1 nach Unterlagen des AG
herstellen. Dichtungsschicht an bestehende Abdichtungen, Konstruktionen, Durchdringungskörper und sonstige
Einbauten anschließen. Anschlussflächen sind vorzubereiten. Das Einbauen von Verstärkungsstreifen und
Schutzlage wird gesondert vergütet.
Bauteil 'Arbeitsfugen erdberührter Bauteile,
Widerlager und Fundament'
Bitumen-Schweißbahn 'alukaschiert'
Menge: 180,000 m2

**05.17 Dränschicht an Bauwerk herstellen Widerlager Sickerst., Was 7**
StL-Nr. 2111110412
Dränschicht an erdberührten Flächen von Bauwerken nach
Unterlagen des AG herstellen. Abgerechnet wird die bedeckte Wandfläche.
Dränschicht für Widerlager.
Dränschicht aus Einkornbetonvollsickersteinen nach
Richtzeichnung Was 7.
Menge: 5,000 m2

**05.18 Grundrohr für Dränschicht verlegen Beton Sockel C 12/15**
StL-Nr. 2111110911
Grundrohr für Dränschicht mit Anschluss an Entwässerungsleitung nach Unterlagen des AG verlegen.
Grundrohr aus teilporösem Beton außen quadratisch, In-
nendurchmesser 100 mm.
Sockel mit Gefälle aus Beton, Druckfestigkeitsklasse C
12/15, herstellen.
Menge: 16,000 m

**05.19 Rohr einbauen DN 100**
StL-Nr. 21111344419339
Rohr nach Unterlagen des AG einbauen.
Einbauort = Widerlager.
Verwendungszweck = Entwässerung.
Baustoff 'Edelstahl (Werkstoff 1.4371)'
Rohr DN/ID 100.
Länge über 50 bis 75 cm.
Endstück 'mit Froschklappe'
Menge: 2,000 St

**05.20 Einbauüberwachung Beton**
Leistungen der Überwachung des Einbaus von Beton der
Überwachungsklasse 2 und 3 durch eine anerkannte
Prüfstelle
und den Bestimmungen der DIN 1045.
Menge: 1,000 Psch

**05.21 Leerrohre DN 80 mit Zugdraht**
StL-Nr. 2113413390219099
Kabelschutzrohr einschließlich der Rohrverbindung liefern und einbauen. Rohröffnungen dicht verschließen.
Erdarbeiten und der Aufbruch von Straßenbefestigungen
werden gesondert vergütet.
Kabelschutzrohr 'eventuelle Krümmungen, Passstücke,
Manschetten, Rohrverbindungen,
etc. werden nicht gesondert vergütet.'
Rohr aus PP.
Innenwand = glatt.
Farbkennzeichnung 'nach Unterlagen des AG'
Rohrverbinder 'beweglich an den Bewegungsfugen'
Einziehhilfe 'Zugdraht, verzinkt, runden Stahldraht,
Durchmesser 3 mm, mit je 2 m beidseitigem Überstand
einziehen.'
Menge: 24,000 m

**05.22 Kappe für Leerrohre DN 80**
Kappen für die Leerrohre DN 80 liefern und einbauen
Menge: 12,000 St

**05.23 Felxible Kabelschutzrohre in Erdreich**
StL-Nr. 211341459105
Kabelschutzrohrverbund, einschl. aller Rohrverbindungen
und Trassenwarnband, liefern und mit Kabelpflug verlegen. Das Wiederherstellen der Geländeoberfläche wird
nicht gesondert vergütet. Abgerechnet wird die verlegte
Länge des Kabelschutzrohrverbundes.
Kabelschutzrohrverbund bestehend aus 'flexiblen
Kabelschutzrohren, aus PE, DN 80.
Rohre in Bettung aus Sand, umlaufend 10 cm.'
Verlegetiefe über 60 bis 80 cm.
Baugrund = nach Unterlagen des AG.
Menge: 35,000 m

**05.24 Geländerverankerung liefern, herstellen u. montieren**
StL-Nr. 211213379999
Verankerung für Geländer nach Unterlagen des AG einbauen.
Einbau 'gem. RIZ Gel 13'
Verankerung 'Fußplatte mit  Ankern in Beton gem.
RIZ Gel 13'
Korrosionsschutz 'feuerverzinkt'
Menge: 8,000 St

**05.25 Stahlgeländer herstellen, liefern u. montieren**
StL-Nr. 2112131319990090
Geschweißtes Stahlgeländer nach Unterlagen des AG einbauen.
Abgerechnet wird nach Länge des Handlaufs zwischen den
Achsen der Endpfosten bzw. Endstäbe.
Geländer für Brücke.
Material 'Stahl, feuerverzinkt'
Höhe des Geländers 'Ost: 110 cm, West: 130 cm'
Ausbildung 'Geländer als Füllstabgeländer gem.
RIZ Gel 4
aus Kaltprofilen einschl. Endstücken, Bewegungsfugen,
Passstücken,
Entwässerungsöffnungen nach Zeichnung herstellen,
liefern u. montieren.'
Verankerung 'mit Pfostenschuh gem RIZ Gel 13
Pfosten aufschweißen'
Menge: 14,000 m

### Titel 06 Abdichtungsarbeiten

**06.1 Betonunterlage vorbereiten Überbau Teilflächen**
StL-Nr. 2112410899110501
Betonunterlage nach Unterlagen des AG vorbereiten. Vorbereitete Flächen säubern.
Bauteil 'Überbau unter Kappen und im Fahrbahnbereich.
Abreißfestigkeit mindestens 1,5 N/mm²'
Oberfläche waagerecht bis 20 v.H. geneigt.
Ausführung in Teilflächen.
Vorbereitungsverfahren = Betonunterlage mit festen
Strahlmitteln strahlen bei gleichzeitigem Absaugen.
Abfall entsorgen.
Menge: 34,000 m2

**06.2 Prüfung Abreißfestigkeit durchführ.**
StL-Nr. 211249180401
Prüfung der Abreißfestigkeit außerhalb der Ei-
genüberwachung nach Unterlagen des AG durchführen.
Prüfung, bestehend aus drei Einzelmessungen.
Bauteil = Überbau.
Oberfläche waagerecht bis 20 v.H. geneigt.
Menge: 3,000 St

**06.3 Betonunterlage grundieren, abstreuen**
StL-Nr. 211242089090
Vorbereitete Betonunterlage mit Epoxidharz grundieren.
Epoxidharz nach Unterlagen des AG.
Bauteil 'Überbau unter Kappen und im Fahrbahnbereich.
Herstellung der Dichtungsschicht gem. ZTV-ING Teil 6,
Abschnitt 1,
mit Epoxidharz versiegeln.
incl. Lieferung und Material.'
Grundierung 'für Kratzspachtelung. Gem.
TL-BEL-EP Stoff in
mindestens 2 Arbeitsgängen auftragen und abstreuen.
Überschüssiges Streugut in Eigentum des AN übernehmen
und
von der Baustelle entfernen.
Verbrauch: ca. 300 - 500 g/m²
Abstreumaterial: feuergetrockneter Quarzsand 0,2 - 0,7
mm.'
Menge: 34,000 m2

**06.4 Betonunterlage kratzspachteln**
StL-Nr. 211242289100
Grundierte Betonunterlage mit Epoxidharzmörtel kratzspachteln. Epoxidharz nach Unterlagen des AG. Kratzspachtelung abstreuen. Nicht festhaftendes Abstreugut
entfernen und nach Wahl des AN verwerten.
Bauteil ': Überbau unter Kappen und im Fahrbahnbereich.
Kratzspachtelung gem. ZTV-ING Teil 6, Abschnitt 1,
herstellen.
Die Kratzspachtelung ist bei Rautiefen über 1,5 mm
auszuführen.
Es dürfen nur zugelassene Systeme gem. TL- BEL- EP
verwandt werden. Die Kratzspachtelung ist frisch in
frisch auf
eine Reaktionsharzschicht oder auf eine erhärtete
Grundierung
kratzend über den Spitzen der Betonoberfläche
aufzuziehen.
Die Oberfläche der Kratzspachtelung ist mit trockenem
Quarzsand, Lieferkorn 0,2/0,7, abzustreuen. Verbrauch:
ca. 300
- 500 g/m².
Die Rautiefe der fertigen Kratzspachtelung darf nicht
> 1,00 mm
sein.
incl. Lieferung Material
Überschüssiges Streugut in Eigentum des AN übernehmen
und
von der Baustelle entfernen.'
Vorhandene Rautiefe über 1,5 bis 2,5 mm.
Menge: 34,000 m2

**06.5 Dichtungssch. a. Schweißbahn herstellen, Überbau**
StL-Nr. 221231239090
Dichtungsschicht aus einer Bitumen-Schweißbahn gemäß
ZTV-ING, Teil 76, Abschnitt 1 nach Unterlagen des AG
herstellen. Dichtungsschicht an bestehende Abdichtungen, Konstruktionen, Durchdringungskörper und sonstige
Einbauten anschließen. Anschlussflächen sind vorzubereiten. Das Einbauen von Verstärkungsstreifen und
Schutzlage wird gesondert vergütet.
Bauteil '= Überbau unter Kappen und im Fahrbahnbereich'
Bitumen-Schweißbahn 'mit Edelstahlkaschierung
nach Wahl des AN'
Menge: 8,000 m2

**06.6 Verstärkungsstreifen einbauen, Schweißbahn kasch. Breite min. 50cm**
StL-Nr. 221231519199
Verstärkungsstreifen nach Unterlagen des AG einbauen
und ggf. an Konstruktionen und Durchdringungskörper anschließen.
Einbau 'vor Schrammbord (= monolitische
Entwässerungsrinne)'
Stoff = edelstahlkaschierte Bitumen-Schweißbahn.
Breite 'min. 50 cm'
Menge: 11,000 m

**06.7 Schutzlage herstellen**
StL-Nr. 22123161
Schutzlage nach Unterlagen des AG aus Glasvlies-
Bitumendachbahn V 13 unter Kappen herstellen. Bahn an
Längs- und Querstößen min. 10 cm überlappen. Querstöße
versetzt anordnen. Überstand im Fahrbahnbereich mindestens 30 cm, davon 25 cm lose auflegen und min. 5 cm
aufkleben.
Menge: 5,000 m2

**06.8 Asphaltschutzschicht herstellen**
StL-Nr. 2311380713310100
Asphaltschutzschicht auf Dichtungsschicht herstellen.
Fugen herstellen und verfüllen wird gesondert vergütet.
Einbaubreiten nach Unterlagen des AG.
Bauteil = Überbau zwischen den Kappen.
Asphaltschutzschicht aus MA 11 N. Einbau in Verkehrsflächen der Belastungsklassen Bk1,8 bis Bk0,3.
Einbaudicke = 4 cm.
Bindemittel = 10/40-65 A mit viskositätsveränderndem
Zusatz bzw. einem entsprechend viskositätsveränderten
Bindemittel 10/40-65 A.
Asphaltschutzschicht ohne Verwendung von Asphaltgranulat aus Gussasphalt.
Menge: 34,000 m2

**06.9 Oberfl. d. Asphaltschutzsch. bearb.**
StL-Nr. 231138171191
Oberfläche der Asphaltschutzschicht bearbeiten. Erkaltete Schicht abkehren und nicht gebundene und gelöste
Stoffe nach Wahl des AN verwerten.
Abstreukörnung, leicht bituminiert, auf die noch heiße
Oberfläche maschinell aufbringen.
Mit glatter Walze andrücken.
Abstreumenge '3 bis 5 kg/m²'
Lieferkörnung 2/5.
Menge: 34,000 m2

**06.10 Asphaltdecksch. aus Gussasphalt MA 11 N herst.**
StL-Nr. 23113637111000
Asphaltdeckschicht aus Gussasphalt MA 11 N herstellen.
Einbaubreiten nach Unterlagen des AG.
Auf Bauwerken mit Verkehrsflächen der Belastungsklassen
Bk1,8 bis Bk0,3.
Einbaudicke = 3,5 cm einschl. eingedrückter Abstreukörnung.
Bindemittel = 30/45 mit viskositätsveränderndem Zusatz
bzw. einem entsprechend viskositätsveränderten Bindemittel 30/45.
Menge: 34,000 m2

**06.11 Gussasphaltoberfläche bearbeiten**
StL-Nr. 23113667610001
Oberfläche der Gussasphaltschicht bearbeiten.
Feine Gesteinskörnung auf die noch heiße Oberfläche
aufbringen.
Verfahren A.
Erkaltete Asphaltdeckschicht aus Gussasphalt abkehren
und nicht gebundene und gelöste Abstreukörnungen nach
Wahl des AN verwerten.
Menge: 34,000 m2

**06.12 Anschluss a. Fuge m. Fugenm. herst. längs**
StL-Nr. 2311391261064902
Anschluss als Fuge mit Fugenmasse herstellen.
Randfuge vor Brückenkappen.
In der Asphaltdeckschicht ausbilden.
Fugenspalttiefe = 40 mm.
Fugenspaltbreite = 20 mm.
Fugenspalt verfüllen 'verfüllen in einer Lage
mit Unterfüllstoff'
Mit heiß verarbeitbarer Fugenmasse Typ N1, einschließlich zugehörigem und zuvor aufgetragenem Voranstrichmittel.
Menge: 11,000 m

**06.13 Anschluss a. Fuge m. Fugenm. herst. quer**
StL-Nr. 2311391261064901
Anschluss als Fuge mit Fugenmasse herstellen.
Randfuge vor Brückenkappen.
In der Asphaltdeckschicht ausbilden.
Fugenspalttiefe = 40 mm.
Fugenspaltbreite = 20 mm.
Fugenspalt verfüllen 'verfüllen in einer Lage
mit Unterfüllstoff'
Mit heiß verarbeitbarer Fugenmasse Typ N2, einschließlich zugehörigem und zuvor aufgetragenem Voranstrichmittel.
Menge: 12,500 m

**06.14 Hydrophobierung OS1 (OS-A) herst. Kappen**
StL-Nr. 211245129000
Hydrophobierung gemäß Oberflächenschutzsystem A(OS-A)
herstellen. Betonunterlage säubern.
Bauteil '= Kappen flächenorinetier, auf
Silan-/Siloxanbasis.
in 2 Arbeitsgängen, durch Fluten, Erzeugnis im System
geprüft
Kappen.'
Menge: 35,000 m2

### Titel 07 Straßenwiederherstellung

**07.1 Straßenablauf einbauen mit Erdarbeiten**
Straßenablauf aus Betonfertigteilen einbauen. Fugen
mit Mörtel
M20 dichten und glattstreichen. Aufsatz wird gesondert
vergütet.
Erdarbeiten ausführen.
Boden Form 1a mit Abfluss im Boden und eingebautem
Steckmuffendichtelement.
Schaftkonus Form 11 (295 mm hoch).
Ein Zwischenteil Form 6b (195 mm hoch).
Auflagering Form 10b (für rechteckige Aufsätze).
Auflager aus Beton C12/15, 10 cm dick, herstellen.
Aushubtiefe ab OK Straßenablauf bis 1,00 m.
Füllmaterial liefern und einbauen, verdichten.
Menge: 2,000 St

**07.2 Aufsetzen des Straßenablaufes**
Aufsatz des Straßenablauf, seitl. gelagert, aufsetzen.
Aufsatz auf planmäßige Höhe setzen.
Menge: 2,000 St

**07.3 Anschluss Straßenablauf mit Rohr DN 100**
Anschluss des Straßenablaufes mit
Kunststoffrohr DN 150, an Grundrohr DN100 gemäß
RIZ Was 7.
Liefern und Montieren der Rohrleitung an Straßenablauf
und
Grundrohr.
Alle Rohrverbindungsstücke, Formteile und Muffen sind
in dieser Position mit einzurechnen.
Menge: 2,000 St

**07.4 Planum herstellen, Rohplanum**
StL-Nr. 2410625001
Planum herstellen nach Unterlagen des AG.
Verformungsmodul Ev2 = 45 MPa.
Menge: 78,000 m2

**07.5 Plattendruckversuch auf Rohplanum**
StL-Nr. 162052701391
Gerät für Kontrollprüfungen stellen:
Gegengewicht für Plattendruckversuch nach DIN 18 134
Die Probenahme wird vom AN unter Aufsicht des AG
durchgeführt und die entnommene Probe dem AG versandfertig übergeben.
Leistungsumfang 'In den EP ist die
Bereitstellung der Geräte,
einschl. An- und Abfuhr einzurechnen.
Die Versuche ersetzen nicht die Überprüfung im
Rahmen der Eigenüberwachung.'
Der Versuchsort wird vom AG angegeben.
Menge: 2,000 St

**07.6 Frostschutzschicht herstellen Asphaltfläche**
StL-Nr. 2411221090991091
Frostschutzschicht herstellen.
In Verkehrsflächen 'der Belastungsklasse Bk1,0
bis 1,8. Enschl.
Planum herstellen.Einbauort: Angleichungsflächen
Hembeckerweg nach Unterlagen AG.'
Baustoffgemisch 'aus natürlicher Gesteinskörnung
0/45 mm.'
Umweltrelevante Anforderungen beim Einsatz von Baustoffgemischen einschließlich Einbaudokumentation nach
Unterlagen des AG. Einbaudokumentation übergeben.
Einbaudicke '34 cm'
Abrechnung nach Auftragsprofilen.
Menge: 55,000 m3

**07.7 Frostschutzschicht herstellen Pflasterfläche**
StL-Nr. 2411221090991091
Frostschutzschicht herstellen.
In Verkehrsflächen 'der Belastungsklasse Bk1,0
bis 1,8. Enschl. Planum herstellen.
Einbauort: Angleichungsflächen Hembeckerweg und
Anliegerseitig nach Unterlagen AG.'
Baustoffgemisch 'aus natürlicher Gesteinskörnung
0/45 mm.'
Umweltrelevante Anforderungen beim Einsatz von Baustoffgemischen einschließlich Einbaudokumentation nach
Unterlagen des AG. Einbaudokumentation übergeben.
Einbaudicke '36 cm'
Abrechnung nach Auftragsprofilen.
Menge: 23,000 m3

**07.8 Plattendruckversuch auf Frostschutzschicht**
StL-Nr. 162052701391
Gerät für Kontrollprüfungen stellen:
Gegengewicht für Plattendruckversuch nach DIN 18 134
Die Probenahme wird vom AN unter Aufsicht des AG
durchgeführt und die entnommene Probe dem AG versandfertig übergeben.
Leistungsumfang 'In den EP ist die
Bereitstellung der Geräte,
einschl. An- und Abfuhr einzurechnen.
Die Versuche ersetzen nicht die Überprüfung im
Rahmen der Eigenüberwachung.'
Der Versuchsort wird vom AG angegeben.
Menge: 2,000 St

**07.9 Schottertragschicht herstellen Asphaltfläche**
StL-Nr. 2411232099190900
Schottertragschicht herstellen.
In Verkehrsflächen 'Angleichungsfläche Unter dem
Hohenstein und
Anliegerseitig nach Unterlagen AG.'
Baustoffgemisch 'gebrochenes Naturgestein 0/45
bis 0/56 mm'
Umweltrelevante Anforderungen beim Einsatz von Baustoffgemischen einschließlich Einbaudokumentation nach
Unterlagen des AG. Einbaudokumentation übergeben.
Verdichtungsgrad/Verformungsmodul 'Ev2-Wert
mind. 120 MPa'
Einbaudicke '15 cm (Asphalt) im verdichteten Zustand.
Es ist ein Soll/Ist- Nachweis über Lieferscheine zu
führen.'
Menge: 55,000 m2

**07.10 Schottertragschicht herstellen Pflasterfläche**
StL-Nr. 2411232099190900
Schottertragschicht herstellen.
In Verkehrsflächen 'Angleichungsfläche Unter dem
Hohenstein und
Anliegerseitig nach Unterlagen AG.'
Baustoffgemisch 'gebrochenes Naturgestein 0/45
bis 0/56 mm'
Umweltrelevante Anforderungen beim Einsatz von Baustoffgemischen einschließlich Einbaudokumentation nach
Unterlagen des AG. Einbaudokumentation übergeben.
Verdichtungsgrad/Verformungsmodul 'Ev2-Wert
mind. 120 MPa'
Einbaudicke '20 cm im verdichteten Zustand.
Es ist ein Soll/Ist- Nachweis über Lieferscheine zu
führen.'
Menge: 23,000 m2

**07.11 Plattendruckversuch auf Schottertragschicht**
StL-Nr. 162052701391
Gerät für Kontrollprüfungen stellen:
Gegengewicht für Plattendruckversuch nach DIN 18 134
Die Probenahme wird vom AN unter Aufsicht des AG
durchgeführt und die entnommene Probe dem AG versandfertig übergeben.
Leistungsumfang 'In den EP ist die
Bereitstellung der Geräte,
einschl. An- und Abfuhr einzurechnen.
Die Versuche ersetzen nicht die Überprüfung im
Rahmen der Eigenüberwachung.'
Der Versuchsort wird vom AG angegeben.
Menge: 2,000 St

**07.12 Asphalttragsch. aus AC 22 T N herst**
StL-Nr. 23113148131009
Asphalttragschicht aus Asphalttragschichtmischgut
AC 22 T N herstellen. Anlieferung des Asphaltmischguts
in thermoisolierten Transportbehältern.
In Verkehrsflächen der Belastungsklassen Bk1,8 bis
Bk0,3.
Einbaudicke = 12 cm.
Bindemittel = 70/100.
Einbau 'mit Fertiger.
Erforderlicher Handeinbau wird nicht gesondert
vergütet'
Menge: 55,000 m2

**07.13 Haftkleber aufsprühen, Asphalttragschicht**
Haftkleber nach den "Technischen Lieferbedingungen für
Sonderemulsionen zum Vorspritzen" aufsprühen. Einschl.
vorheriger Reinigung der verschmutzten Unterlage,
Asphalttragschicht. Kehrgut geht in das Eigentum des
AN über
und ist zu beseitigen.
Bindemittelmenge 0,3 kg/m².
Menge: 55,000 m2

**07.14 Asphaltdecksch. aus AC 8 D N herst.**
StL-Nr. 2311334899200000
Asphaltdeckschicht aus Asphaltbeton für Asphaltdeckschichten AC 8 D N herstellen. Anlieferung des
Asphaltmischguts in thermoisolierten
Transportbehältern.
In Verkehrsflächen 'auf Angleichsflächen Unter
dem Hohenstein'
Einbau 'mit Fertiger'
Bindemittel = 50/70.
Menge: 55,000 m2

**07.15 Tiefbord herstellen**
StL-Nr. 2311531106010102
Bordstein aus Beton setzen. Breite der Rückenstütze
mind. 15 cm.
Bordstein = TB 10 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Fundamentbeton nach Unterlagen des AG herstellen.
Menge: 23,000 m

**07.16 Gerade Abbruchkante bis 4 cm herstellen**
Gerade Abbruchkante an vorh. bituminöser Befestigung
der
Fahrbahn, 4 cm Schnitttiefe, mit einem
Fugenschneidegerät im
Nass-Schnitt-Verfahren herstellen. Anfallendes
Material geht in
das Eigentum des AN über und wird beseitigt
Menge: 18,000 m

**07.17 Fugen mit Bitumen-Dichtungsband herstellen**
StL-Nr. 23113917935902
Anschluss als Fuge an bestehende Asphaltschicht oder
Bauteil in der Dicke der Asphaltschicht mit Bitumenfugenband einschließlich zugehörigem und zuvor aufgetragenem Voranstrichmittel herstellen.
Anschluss 'Vor der Einbau der Deckschicht
vorhandene Wandung,
soweit erforderlich trocknen, mit Voranstrich versehen
und
nach dem Trocknen des Voranstrichmittels des
angeschmolzenen
Dichtungsband an die Wandung gleichmäßig anpressen.'
Längs- und Querfuge.
Dicke der Asphaltschicht = 4 cm.
Einzellängen '4,20m und 13,60m'
Breite des Bitumenfugenbandes = 15 mm, Bitumenfugenband
nach Unterlagen des AG für offenporige Asphaltdeckschichten.
Menge: 18,000 m

**07.18 Holzgeländer herstellen**
Stahl-Holzgeländer, Typ "Sauerländer" nach Unterlagen
des
AG, einschließlich der erforderlichen Erdarbeiten
herstellen.
Abgerechnet wird nach Länge des Handlaufs zwischen den
Achsen der Endpfosten bzw. Endstäben.
Geländer an Böschung.
Höhe = 1,00 m.
Pfostenlänge ca. 1,30 m
Pfosten aus Stahl.
Pfostenabstand = 2,50 m.
Holmgeländer mit einem Zwischenholm aus Nadelholz halbrund, kesseldruckimprägniert, Durchmesser = 12 cm.
Bodenklasse 3 bis 5, Überschüssiges Aushubmaterial nach
Wahl des AN verwerten.
Menge: 10,000 m

**07.19 Zaun Anlieger wieder herstellen**
Seitl. gelagerten Zaun Anlieger wie Bestand herstellen.
Anlieger Nord auf Mauerwerk mit Verankerung.
Anlieger Süd mit Fundament DN 300 mind. C20/25 XO
und Verankerung. Geräte-und Materialkosten sind in
dieser
Position mit einzukalkulieren.
Aushub geht in Eigentum AN über und ist zu verwerten.
Menge: 13,500 m

**07.20 Straßenlaternenverankerung mit Fundament herstellen**
Verankerung für Straßenlaterne nach Unterlagen des AG
einbauen.
Einbau Straßenlaternenpfosten in Hülse FT-Fundament
60x60x100cm
Fundament aus mind. C20/25 X1 ggf. Bewehrung einbauen
mit einer Tiefe von 60 cm herstellen.
Alle erforderlichen Geräte-, Stoff- und Materialkosten
sind
in dieser Postion mit einzurechnen.
Verankerung mit Hülse für Straßenlaternenmast.
Menge: 1,000 St

**07.21 Fundament für seitl. gelagertes Verkehrsschild herstellen**
Rohrpfosten mit Abdeckkappe für Verkehrsschild
aufstellen
einschl. anfallenden Aushubarbeiten. Stahlteile
feuerverzinkt.
Umgebende Fläche entsprechend dem früheren Zustand
herstellen.
Pfostenlänge = über 2000 mm bis 2500 mm.
Rohr '= Stahl 76,1/2,9 mm für StVO-/
Kleinbeschilderung.'
Vorh. Befestigung '= Boden/ Fels
entsprechendHomogenbereichen Lös A und Lös B bzw.
hergestelltem Erdbau nach Unterlagen des AG.'
Aufstellung
'neben der Fahrbahn im Seitenraum bzw.
Trennstreifen gem. Unterlagen des AG.'
Fundament 'aus Betonfertigteil 0,30/0,30 m, Tiefe 0,60
m der
Betonfestigkeit >= C20/25 mit eingebauter Hülse und
evtl.
kontruktiver Bewehrung einbauen. Inkl. Liefern der
Schilderfundamente.'
Aushub der Verwertung nach Wahl des AN zuführen.
Menge: 1,000 St

**07.22 Verkehrsschild einbauen**
seitl. gelagertes Verkehrsschild "Hembecker Weg"
nach Unterlagen AG wieder einbauen.
Menge: 1,000 St

**07.23 Pfosten Schild Hydrant wieder einbauen inkl. Fundament**
Pfosten inkl. Schild "Hydrant", seitl. gelagert,
wieder einbauen.
Einschließlich aller erforderlicher Erdarbeiten.
Inkl. Fundament, Beton, 40x40x80 cm.
Menge: 1,000 St

**07.24 Pflasterdecke aus Blockpflaster herstellen Anliegerseitig Nord**
Pflasterdecke aus gelagerten Betonsteinen herstellen.
In Überfahrten und Zufahrten wie Bestand.
Pflastersteine gelagert innerhalb der Baustelle aufnehmen und fördern.
Format für Rastermaß 20 x 10 cm, Stärke 8 cm
Baustoffgemisch für Bettung und Fugen Kategorie
SZ18/LA20.
Bettung aus Baustoffgemisch 0/4, Anteil an Körnung unter 2 mm max. 30 Massenprozent, E CS35, C 90/3.
Fuge mit Baustoffgemisch 0/4, GU, F, E CS35, C 90/3,
Fugenmaterial einarbeiten und einschlämmen, Fugenschluss durch Einfegen und Einschlämmen herstellen.
Steine im Läuferverband verlegen.
Menge: 10,000 m2

**07.25 Pflasterdecke aus Blockpflaster herstellen Gehweg**
Pflasterdecke aus Betonsteinen herstellen.
In Überfahrten und Zufahrten wie Bestand.
Pflastersteine liefern und lagern.
Format für Rastermaß 20 x 10 cm, Stärke 8 cm
Baustoffgemisch für Bettung und Fugen Kategorie
SZ18/LA20.
Bettung aus Baustoffgemisch 0/4, Anteil an Körnung unter 2 mm max. 30 Massenprozent, E CS35, C 90/3.
Fuge mit Baustoffgemisch 0/4, GU, F, E CS35, C 90/3,
Fugenmaterial einarbeiten und einschlämmen, Fugenschluss durch Einfegen und Einschlämmen herstellen.
Steine im Läuferverband verlegen.
Menge: 8,000 m2

**07.26 Pflastersteine zuarbeiten brechen aus Beton Dicke ü. 8-10 cm**
StL-Nr. 231151951102
Pflastersteine auf Passmaß trennen und Pflastersteine
an Kanten und Einfassungen oder an Aussparungen und
Einbauten über 1,00 m2 Einzelgröße zuarbeiten, nassschneiden oder behauen.
Das Zuarbeiten, Nassschneiden oder Behauen der Pflastersteine an Aussparungen und Einbauten bis zu 1,00 m2
Einzelgröße wird gesondert vergütet.
Pflastersteine mit Vorrichtung brechen.
Art = Pflastersteine aus Beton.
Dicke über 8 bis 10 cm.
Menge: 12,000 m

**07.27 Pflasterdecke aus Allverbund-Pflaster herstellen Anliegerseitig Süd**
Pflasterdecke aus gelagerten Betonsteinen herstellen.
In Überfahrten und Zufahrten.
Pflastersteine gelagert innerhalb der Baustelle aufnehmen und fördern.
Format für Rastermaß nach Unterlagen des AG.
Baustoffgemisch für Bettung und Fugen Kategorie
SZ18/LA20.
Bettung aus Baustoffgemisch 0/4, Anteil an Körnung unter 2 mm max. 30 Massenprozent, E CS35, C 90/3.
Fuge mit Baustoffgemisch 0/4, GU, F, E CS35, C 90/3,
Fugenmaterial einarbeiten und einschlämmen, Fugenschluss durch Einfegen und Einschlämmen herstellen.
Verband wie Bestand
Menge: 7,000 m2

### Titel 08 Dokumentation / Vermessung

**08.1 Beweissicherung**
Beweissicherung der 'Objekte "Hembecker Weg" Nr. 17,
19 und
20 vor Beginn und nach
Abschluss der Bauarbeiten für die betroffenen Flächen
und
Objekte, in Abstimmung mit dem Grundstückseigentümer
durchführen. Durchführung der Beweissicherung durch
einen
öffentlich bestellten Sachverständigen, die Kosten für
den
Sachverständigen sind einzurechnen, Zustand und
Beschaffenheit feststellen und dokumentieren, durch
Begehung
mit schriftlichem Protokoll und Anfertigen von
Lichtbildern,
Protokolle und Anlagen müssen durch Unterschrift des
AG, des
AN und der Grundstückseigentümer anerkannt sein,
Vorlage
aller Beweissicherungen zeitnah, Schlussbeweissicherung
spätestens zur VOB-Abnahme, 3 Ausfertigungen der
Protokolle
und sonstiger Dokumentation.
Menge: 1,000 Psch

**08.2 Vermessungsarbeiten**
Setzungs-, Verformungs- und sonstige Messungen für
Kunstbauten nach ZTV-ING und den ZTV-Verm. durchführen.
In dies OZ alle Kosten für die erf. Vermessungsarbeiten
zur Herstellung, Abrechnung, Dokumentation (Kontroll-,
und
Schlussvermessung) für die Baumaßnahme einzurechnen.
Hierzu gehören insbesondere die örtlichen Aufmaße des
vorh.
Geländes, sowie der angrenzenden baulichen
Einrichtungen.
Vorlage der vermessungstechnischen Ergebnisse ist in
4-facher
Ausfertigung.
Für die Vermessungsarbeiten ist ein verantwortlicher
Vermessungsingenieur zu bennen. Zur Herstellung der
Bestandsübersichtszeichnung eventuell erforderliche
örtliche
Aufmaße oder sogar Vermessungsarbeiten werden nicht
gesondert vergütet und sind hier einzurechnen.
Menge: 1,000 Psch

**08.3 Lichtbilder herst. und liefern**
StL-Nr. 19101620
Lichtbilder über den wesentlichen Bauablauf des Bauwerks in digitalisierter Form (Auflösung mindestens
1024 mal 768 Pixel, 24 Farben) mit Digitalkamera herstellen und auf mit dem AG abgestimmten Datenträger (CD
oder DVD) liefern. Das Komprimierungsverhältnis bzw.
die Bildqualität ist so zu wählen, dass durch die Komprimierung keine für den Sachverhalt wesentlichen Bildinformationen verloren gehen.
Menge: 60,000 St

**08.4 Bestandsunterlagen herst. und lief.**
StL-Nr. 19101613
Bestandsunterlagen gemäß ZTV-Ing, Teil 1, Abschnitt 2,
für jedes Teilbauwerk herstellen und liefern. Die Bauwerksdaten sind mit einem Erfassungsprogramm auf der
Datenbasis der ASB-Ing zu erfassen. Digitalisierte Bilder, Pläne und Dokumente sind einzubinden. Ein Ausdruck
des Bauwerksbuches aus den erfassten Daten ist beizufügen. Übergabe der Daten an den AG in dem Übergabeformat der ASB-Ing (.CAB-Datei)auf den mit dem AG abgestimmten Datenträger (CD oder DVD). Übergabe der Be-
standsunterlagen an den AG hat spätestens mit der Vorlage des Antrages auf Abnahme der Leistung zu erfolgen.
Menge: 1,000 Psch

**08.5 Bestandspläne liefern**
StL-Nr. 22901665
Bestandspläne der hergestellten Verkehrsanlagen
einschl. Dokumentation der Entwässerungseinrichtungen
nach den Vorgaben der Baubeschreibung und der ELB-BV
auf Grundlage der Daten aus der fortlaufenden Bestandserfassung herstellen und in digitaler und analoger
Form liefern.
Ggf. notwendige Transformationen zwischen dem
Bezugssystem Bau und den aktuellen Bezugssystemen
der Landesvermessung sind einzurechnen.
Menge: 1,000 Psch
